# Panel de lana mineral semirrígido, URSA TERRA Vento Plus T0003 de URSA. 120x600x1350 mm. 3.75 m²·K/W. No hidrófilo, sin revestimiento. Altas prestaciones térmicas, acústicas y mecánicas. En panel

- Propiedad del archivo: CONSTRUNARIO
- Formato: FIEBDC-3/2012
- Programa: Construnario Versión 3.51
- Fecha de los precios: 30/04/2024
- Divisa: EUR

**2142780_URS** m2 Panel de lana mineral semirrígido, URSA TERRA Vento Plus T0003 de URSA. 120x600x1350 mm. 3.75 m²·K/W. No hidrófilo, sin revestimiento. Altas prestaciones térmicas, acústicas y mecánicas. En panel.
Precio: 24.99
Panel de lana mineral semirrígido, URSA TERRA Vento Plus T0003 de URSA. 120x600x1350 mm. 3.75 m²·K/W. No hidrófilo, sin revestimiento. Altas prestaciones térmicas, acústicas y mecánicas. En panel. Lana mineral de vidrio. Dimensiones: 120x600x1350 mm. Conductividad térmica = 0.032 W/(m·K) . Calor específico = 800 J/(Kg·K). Densidad = 30 kg/m³. Resistencia térmica = 3.75 (m²·K/W). Absorción de agua a corto plazo = 1 kg / m2. Resistencia al fuego : Euroclase A1. Tolerancia espesor (mm) : T3. Permeabilidad al vapor de la lana (µ) : MU1. Resistencia específica al paso del aire (r’) : AFr10 (= 10 kPa·s/m2). Conforme a la norma UNE EN 13.162. Suministrado en panel. Aplicaciones: Fachada ventilada Código EAN: 8435062284181
