# Lana mineral banca sin ligantes URSA PULS’R 47, referencia 2142842 de Ursa. Dimensiones 110 x 55 x 18. Sacos/palet 39

- Propiedad del archivo: CONSTRUNARIO
- Formato: FIEBDC-3/2012
- Programa: Construnario Versión 3.51
- Fecha de los precios: 30/04/2024
- Divisa: EUR

**2142842_URS** kg Lana mineral banca sin ligantes URSA PULS’R 47, referencia 2142842 de Ursa. Dimensiones 110 x 55 x 18. Sacos/palet 39
Precio: 5.70
Lana mineral blanca URSA PULS'R 47(En saco de 16,60Kg) Código EAN: 4017916539100
