# Panel de lana mineral semirrígido, URSA TERRA Vento P8752 de URSA. 140x600x4200 mm. No hidrófilo, recubierto por la cara exterior con un tejido Zero de alta resistencia. En rollo

- Propiedad del archivo: CONSTRUNARIO
- Formato: FIEBDC-3/2012
- Programa: Construnario Versión 3.51
- Fecha de los precios: 30/04/2024
- Divisa: EUR

**2143034_URS** m2 Panel de lana mineral semirrígido, URSA TERRA Vento P8752 de URSA. 140x600x4200 mm. No hidrófilo, recubierto por la cara exterior con un tejido Zero de alta resistencia. En rollo.
Precio: 27.14
Panel de lana mineral semirrígido, URSA TERRA Vento P8752 de URSA. 140x600x4200 mm. No hidrófilo, recubierto por la cara exterior con un tejido Zero de alta resistencia. En rollo. Lana mineral de vidrio. Dimensiones: 140x600x4200 mm. Conductividad térmica = 0.034 W/(m·K) . Calor específico = 800 J/(Kg·K). Densidad = 22 kg/m³. Absorción de agua a corto plazo = 1 kg / m2. Resistencia al fuego : Euroclase A2 s1 d0. Tolerancia espesor (mm) : T3. Resistencia específica al paso del aire (r’) : AFr5 (= 5 kPa·s/m2). Permeabilidad al vapor de la lana (µ) : MU1. Conforme a la norma UNE EN 13.162. Suministrado en rollo. Aplicaciones: Fachada ventilada. Código EAN: 8435062287441
