# Panel de lana mineral semirrígido, URSA TERRA T18R de URSA. 46x400x11700 mm. 1.3 m²·K/W. No hidrófilo, sin revestimiento. En rollo

- Propiedad del archivo: CONSTRUNARIO
- Formato: FIEBDC-3/2012
- Programa: Construnario Versión 3.51
- Fecha de los precios: 30/04/2024
- Divisa: EUR

**2143311_URS** m2 Panel de lana mineral semirrígido, URSA TERRA T18R de URSA. 46x400x11700 mm. 1.3 m²·K/W. No hidrófilo, sin revestimiento. En rollo.
Precio: 5.92
Aplicaciones: Acondicionamiento acústico de locales. Trasdosados en separación de viviendas. Buhardilla habitable. Bajo cubierta inclinada. Sobre falso techo. Tabiquería. Código EAN: 8435062278937
