# Panel de lana mineral semirrígido, URSA TERRA FIT 34 de URSA. 65x400x8700 mm. 1.9 m²·K/W. No hidrófilo, sin recubrimiento. En rollo

- Propiedad del archivo: CONSTRUNARIO
- Formato: FIEBDC-3/2012
- Programa: Construnario Versión 3.51
- Fecha de los precios: 30/04/2024
- Divisa: EUR

**2143402_URS** m2 Panel de lana mineral semirrígido, URSA TERRA FIT 34 de URSA. 65x400x8700 mm. 1.9 m²·K/W. No hidrófilo, sin recubrimiento. En rollo.
Precio: 8.94
Panel de lana mineral semirrígido, URSA TERRA FIT 34 de URSA. 65x400x8700 mm. 1.9 m²·K/W. No hidrófilo, sin recubrimiento. En rollo. Lana mineral de vidrio. Dimensiones: 65x400x8700 mm. Conductividad térmica = 0.034 W/(m·K) . Calor específico = 800 J/(Kg·K). Densidad = 21 kg/m³. Resistencia térmica = 1.9 (m²·K/W). Absorción de agua a corto plazo = 1 kg / m2. Absorción de agua a largo plazo = 3 kg / m2. Estabilidad dimensional (?e) (70ºC 90% humedad) < 1 %. Resistencia al fuego : Euroclase A1. Tolerancia espesor (mm) : T3. Permeabilidad al vapor de la lana (µ) : MU1. Resistencia específica al paso del aire (r’) : AFr5 (= 5 kPa·s/m2). Absorción acústica (a) AWi. Conforme a la norma UNE EN 13.162. Suministrado en rollo. Aplicaciones: Sobre falso techo. Tabiquería. Código EAN: 8435078259142
