# Panel de lana mineral, URSA TERRA Base de URSA. 6700x400x100mm. 2.7 m²·K/W. No hidrófilo, sin recubrimiento. En rollo

- Propiedad del archivo: CONSTRUNARIO
- Formato: FIEBDC-3/2012
- Programa: Construnario Versión 3.51
- Fecha de los precios: 30/04/2024
- Divisa: EUR

**2144115_URS** m2 Panel de lana mineral, URSA TERRA Base de URSA. 6700x400x100mm. 2.7 m²·K/W. No hidrófilo, sin recubrimiento. En rollo.
Precio: 10.33
Panel de lana mineral, URSA TERRA Base de URSA. 6700x400x100mm. 2.7 m²·K/W. No hidrófilo, sin recubrimiento. En rollo. Lana mineral de vidrio. Dimensiones: 100x400x6500 mm. Conductividad térmica = 0.037 W/(m·K) . Calor específico = 800 J/(Kg·K). Densidad = 16 kg/m³. Resistencia térmica = 2.7 (m²·K/W). Absorción de agua a corto plazo = 1 kg / m2. Resistencia al fuego : Euroclase A1. Tolerancia espesor (mm) : T3. Resistencia específica al paso del aire (r’) : AFr5 (= 5 kPa·s/m2). Permeabilidad al vapor de la lana (µ) : MU1. Conforme a la norma UNE EN 13.162. Suministrado en rollo. Aplicaciones: Tabiquería. Código EAN: 8435062272300
