# Cuchillo Ursa Air, referencia 7041357 de Ursa

- Propiedad del archivo: CONSTRUNARIO
- Formato: FIEBDC-3/2012
- Programa: Construnario Versión 3.51
- Fecha de los precios: 30/04/2024
- Divisa: EUR

**7041357-URS** u Cuchillo Ursa Air, referencia 7041357 de Ursa
Precio: 99.58
Cuchillo URSA AIR. Código 7041357. Código EAN: 8435078262296
