# Cinta adhesiva de doble cara, Ursa Seco referencia 7042059 de Ursa. Para el refuerzo de las placas de yeso laminado

- Propiedad del archivo: CONSTRUNARIO
- Formato: FIEBDC-3/2012
- Programa: Construnario Versión 3.51
- Fecha de los precios: 30/04/2024
- Divisa: EUR

**7042059_URS** u Cinta adhesiva de doble cara, Ursa Seco referencia 7042059 de Ursa. Para el refuerzo de las placas de yeso laminado
Precio: 869.52
Cinta adhesiva universal para los solapes de las membranas Código EAN: 3760189181767
