# Cinta adhesiva universal para los solapes de las membranas, Ursa Seco referencia 7042060 de Ursa

- Propiedad del archivo: CONSTRUNARIO
- Formato: FIEBDC-3/2012
- Programa: Construnario Versión 3.51
- Fecha de los precios: 30/04/2024
- Divisa: EUR

**7042060_URS** u Cinta adhesiva universal para los solapes de las membranas, Ursa Seco referencia 7042060 de Ursa
Precio: 435.97
Cinta adhesiva universal para los solapes de las membranas Código EAN: 3760189181743
