# Membrana barrera de vapor con estanqueidad al aire, URSA SECO de URSA. De polietileno, 0,3 mm, 100 g/m²

- Propiedad del archivo: CONSTRUNARIO
- Formato: FIEBDC-3/2012
- Programa: Construnario Versión 3.51
- Fecha de los precios: 30/04/2024
- Divisa: EUR

**7042061_URS** m2 Membrana barrera de vapor con estanqueidad al aire, URSA SECO de URSA. De polietileno, 0,3 mm, 100 g/m².
Precio: 223.47
Membrana de polietileno barrera de vapor estanca al aire, referencia 7042061, de 0,3 mm de espesor y 100 g/m², de Sd fija de 25 m espesor de aire equivalente frente a la difusión de vapor de agua, según UNE EN 1931, permeabilidad al aire 0,014 m³/h·m² a 50 Pa, (Euroclase E de reacción al fuego según UNE EN 13501-1), rango de temperatura de trabajo de -40 a 80°C, suministrada en rollos de 1,50 x 25 m, según UNE EN 13984. Código EAN: 3760189181705
