# Membrana barrera de vapor con revestimiento polimérico, Ursa Seco referencia 7042076 de Ursa. Sd variable de 0,5m-15m

- Propiedad del archivo: CONSTRUNARIO
- Formato: FIEBDC-3/2012
- Programa: Construnario Versión 3.51
- Fecha de los precios: 30/04/2024
- Divisa: EUR

**7042076_URS** u Membrana barrera de vapor con revestimiento polimérico, Ursa Seco referencia 7042076 de Ursa. Sd variable de 0,5m-15m
Precio: 316.86
ModuloVap, membrana barrera de vapor con revestimiento polimérico, referencia 7042076 de Sd variable de 0,5m-15m. Suministrada en rollos de 1,50 x 50 m, según UNE EN 13984. Código EAN: 3760189181859
