# Kit de recambio de cuchillas Ursa Air 04, referencia 7042135 de Ursa

- Propiedad del archivo: CONSTRUNARIO
- Formato: FIEBDC-3/2012
- Programa: Construnario Versión 3.51
- Fecha de los precios: 30/04/2024
- Divisa: EUR

**7042135-URS** u Kit de recambio de cuchillas Ursa Air 04, referencia 7042135 de Ursa
Precio: 128.54
Kit de recambio de cuchillas URSA AIR Q4. Código 7042135. Código EAN: 8435078264627
