# Cinta adhesiva en tiras para los solapes de las membranas, Ursa Seco referencia 7042315 de Ursa

- Propiedad del archivo: CONSTRUNARIO
- Formato: FIEBDC-3/2012
- Programa: Construnario Versión 3.51
- Fecha de los precios: 30/04/2024
- Divisa: EUR

**7042315_URS** u Cinta adhesiva en tiras para los solapes de las membranas, Ursa Seco referencia 7042315 de Ursa
Precio: 413.85
Adhesivo en tiras URSA SECO® 60 mm ancho x 40 m largo Código EAN: 4017916462682
