# Cuchillo para cortar lana mineral, referencia 7042466 de Ursa

- Propiedad del archivo: CONSTRUNARIO
- Formato: FIEBDC-3/2012
- Programa: Construnario Versión 3.51
- Fecha de los precios: 30/04/2024
- Divisa: EUR

**7042466-URS** u Cuchillo para cortar lana mineral, referencia 7042466 de Ursa
Precio: 8.19
Cuchillo para cortar lana mineral con hoja de acero de 28 cm alta resistencia con dientes pequeños y mango de madera. Código 7042466. Código EAN: 5412424764119
