# Ursa Seco - Masilla, referencia 7042673 de Ursa. 310 ml. Unidades/caja 20

- Propiedad del archivo: CONSTRUNARIO
- Formato: FIEBDC-3/2012
- Programa: Construnario Versión 3.51
- Fecha de los precios: 30/04/2024
- Divisa: EUR

**7042673_URS** u Ursa Seco - Masilla, referencia 7042673 de Ursa. 310 ml. Unidades/caja 20
Precio: 206.12
Masilla URSA SECO® Código EAN: 8435062266019
