# Ursa Fix - Fijación trasdosados Ursa Fix, referencia 7042889 de Ursa. Largo 85 mm

- Propiedad del archivo: CONSTRUNARIO
- Formato: FIEBDC-3/2012
- Programa: Construnario Versión 3.51
- Fecha de los precios: 30/04/2024
- Divisa: EUR

**7042889-URS** m2 Ursa Fix - Fijación trasdosados Ursa Fix, referencia 7042889 de Ursa. Largo 85 mm
Precio: 4.94
URSAFIX 85 mm Código EAN: 4017916505242
