# Ursa Fix - Fijación trasdosados Ursa Fix, referencia 7042891 de Ursa. Largo 120 mm

- Propiedad del archivo: CONSTRUNARIO
- Formato: FIEBDC-3/2012
- Programa: Construnario Versión 3.51
- Fecha de los precios: 30/04/2024
- Divisa: EUR

**7042891-URS** m2 Ursa Fix - Fijación trasdosados Ursa Fix, referencia 7042891 de Ursa. Largo 120 mm
Precio: 4.94
URSAFIX 120 mm Código EAN: 4017916505402
