# Ursa Fix - Fijación trasdosados Ursa Fix, referencia 7042894 de Ursa. Largo 180 mm

- Propiedad del archivo: CONSTRUNARIO
- Formato: FIEBDC-3/2012
- Programa: Construnario Versión 3.51
- Fecha de los precios: 30/04/2024
- Divisa: EUR

**7042894-URS** m2 Ursa Fix - Fijación trasdosados Ursa Fix, referencia 7042894 de Ursa. Largo 180 mm
Precio: 4.94
URSAFIX 180 mm Código EAN: 4017916505044
