# Flexómetro Ursa Air, referencia 7042895 de Ursa

- Propiedad del archivo: CONSTRUNARIO
- Formato: FIEBDC-3/2012
- Programa: Construnario Versión 3.51
- Fecha de los precios: 30/04/2024
- Divisa: EUR

**7042895-URS** u Flexómetro Ursa Air, referencia 7042895 de Ursa
Precio: 130.00
Flexómetro URSA AIR. Código 7042895. Código EAN: 8435062280497
