# Escuadra de aluminio Ursa Air, referencia 7042898 de Ursa

- Propiedad del archivo: CONSTRUNARIO
- Formato: FIEBDC-3/2012
- Programa: Construnario Versión 3.51
- Fecha de los precios: 30/04/2024
- Divisa: EUR

**7042898-URS** u Escuadra de aluminio Ursa Air, referencia 7042898 de Ursa
Precio: 321.47
Escuadra de aluminio URSA AIR . Código 7042898. Código EAN: 8435062280503
