# Barreras de fuego anti-incendio de sectorización horizontal y vertical de Ursa. RH25G-060/60/133-143 1200x143x90 mm

- Propiedad del archivo: CONSTRUNARIO
- Formato: FIEBDC-3/2012
- Programa: Construnario Versión 3.51
- Fecha de los precios: 30/04/2024
- Divisa: EUR

**7043297_URS** m2 Barreras de fuego anti-incendio de sectorización horizontal y vertical de Ursa. RH25G-060/60/133-143 1200x143x90 mm
Precio: 82.81
Barreras de fuego anti-incendio de sectorización horizontal y vertical para cámaras de aire en fachadas ventiladas.
