# Espada fijación RHG350 de Ursa

- Propiedad del archivo: CONSTRUNARIO
- Formato: FIEBDC-3/2012
- Programa: Construnario Versión 3.51
- Fecha de los precios: 30/04/2024
- Divisa: EUR

**7043301_URS** u Espada fijación RHG350 de Ursa
Precio: 5.51
Barreras de fuego anti-incendio de sectorización horizontal y vertical para cámaras de aire en fachadas ventiladas.
