# Espada fijación RVG195 de Ursa

- Propiedad del archivo: CONSTRUNARIO
- Formato: FIEBDC-3/2012
- Programa: Construnario Versión 3.51
- Fecha de los precios: 30/04/2024
- Divisa: EUR

**7043302_URS** u Espada fijación RVG195 de Ursa
Precio: 3.24
Barreras de fuego anti-incendio de sectorización horizontal y vertical para cámaras de aire en fachadas ventiladas.
