# Sistema de aislamiento de fachada ventilada, URSA Vento de URSA. Lana mineral semirrigida URSA TERRA Vento Plus P4203.100x600x1350 mm. Hoja portante bloque de hormigón

- Propiedad del archivo: CONSTRUNARIO
- Formato: FIEBDC-3/2012
- Programa: Construnario Versión 3.51
- Fecha de los precios: 29/04/2024
- Divisa: EUR
- Código: ursa-iberica (30/04/2024)

**C1601URS712231** m2 Sistema de aislamiento de fachada ventilada, URSA Vento de URSA. Lana mineral semirrigida URSA TERRA Vento Plus P4203.100x600x1350 mm. Hoja portante bloque de hormigón.
Sistema de aislamiento de fachada ventilada Ursa Terra Vento de Ursa, compuesto por revestimiento exterior de 8mm de espesor; cámara de aire ventilada de 50mm; aislamiento térmico mediante panel de lana mineral semirrígido, URSA TERRA Vento Plus P4203 de URSA. 100x600x1350 mm. 3.1 m²·K/W. No hidrófilo, recubierto por la cara exterior con un velo de vidrio negro reforzado. Altas prestaciones térmicas, acústicas y mecánicas; hoja portante de bloque de hormigón y acabado interior con enlucido de yeso.

| Código | Ud | Descripción | Rendimiento | Precio | Importe |
|---|---|---|---|---|---|
| MSCREFVGP | m2 | Revestimiento exterior de fachada ventilada, con piezas de gran formato de gres porcelánico, acabado pulido, de 500x1000x10 mm, gama media, capacidad de absorción de agua E<0,5%, grupo BIa, según UNE-EN 14411; colocación mediante el sistema de anclaje visto de grapa, sobre subestructura soporte regulable en las tres direcciones, de aleación de aluminio EN AW-6063 T6. Incluso tirafondos y anclajes mecánicos de expansión de acero inoxidable A2, para la fijación de la subestructura soporte. El precio no incluye el aislamiento térmico ni la resolución de puntos singulares. (material) | 1.000 | 77.39 | 77.39 |
| 2142711_URS | m2 | Panel de lana mineral semirrígido, URSA TERRA Vento Plus P4203 de URSA. 100x600x1350 mm. 3.1 m²·K/W. No hidrófilo, recubierto por la cara exterior con un velo de vidrio negro reforzado. Altas prestaciones térmicas, acústicas y mecánicas. En panel. (material; 30/04/2024) | 1.100 | 23.54 | 25.89 |
| MSCHFVBHC15 | m2 | Hoja principal de fachada ventilada, de fábrica de bloque de hormigón para revestir. (material) | 1.000 | 27.48 | 27.48 |
| MSCTEY15 | m2 | Enlucido de yeso 15 mm. (material) | 1.000 | 10.79 | 10.79 |
| MOC001 | h | Oficial 1ª construcción (mano de obra) | 0.101 | 19.93 | 2.01 |
| MOC003 | h | Peón ordinario construcción (mano de obra) | 0.100 | 18.69 | 1.87 |
|  |  | Costes directos |  |  | 145.43 |

## Recursos

**2142711_URS** m2 Panel de lana mineral semirrígido
Aplicaciones: Bajo forjado. Fachada ventilada. Código EAN: 8435062283306

**MSCHFVBHC15** m2 Hoja principal de fachada ventilada, de fábrica de bloque de hormigón para revestir
Hoja principal de fachada ventilada, apoyada sobre el forjado y enrasada, de 15 cm de espesor, de fábrica de bloque hueco de hormigón, para revestir, color gris, 40x20x15 cm, resistencia normalizada R10 (10 N/mm²), con juntas horizontales y verticales de 10 mm de espesor, junta rehundida, recibida con mortero de cemento industrial, color gris, M-5, suministrado a granel. Dintel de fábrica armada de bloques en "U" de hormigón; montaje y desmontaje de apeo.

**MSCTEY15** m2 Enlucido de yeso 15 mm
Tendido de yeso de construcción B1 a buena vista, sobre paramento vertical, de hasta 3 m de altura, previa colocación de malla antiálcalis en cambios de material.
