# Suelo flotante, URSA Terra de URSA. Panel de lana mineral rígido, URSA TERRA Terra Sol T70P de URSA. 25x600x1200 mm

- Propiedad del archivo: CONSTRUNARIO
- Formato: FIEBDC-3/2012
- Programa: Construnario Versión 3.51
- Fecha de los precios: 29/04/2024
- Divisa: EUR
- Código: ursa-iberica (30/04/2024)

**C1601URS71421** m2 Suelo flotante, URSA Terra de URSA. Panel de lana mineral rígido, URSA TERRA Terra Sol T70P de URSA. 25x600x1200 mm.
Suelo flotante, acabado con pavimento sobre losa de hormigón armado sobre film de separación; aislamiento térmico mediante panel de lana mineral rígido, URSA TERRA Terra Sol T70P de URSA. 25x600x1200 mm. 0.75 m²·K/W. No hidrófilo, sin recubrimiento, colocado sobre el forjado.

| Código | Ud | Descripción | Rendimiento | Precio | Importe |
|---|---|---|---|---|---|
| 2141803_URS | m2 | Panel de lana mineral rígido, URSA TERRA Terra Sol T70P de URSA. 25x600x1200 mm. 0.75 m²·K/W. No hidrófilo, sin recubrimiento. En panel. (material; 30/04/2024) | 1.100 | 13.71 | 15.08 |
| MSCSBCCF | m2 | Solado de baldosas cerámicas colocadas en capa fina (material) | 1.000 | 21.52 | 21.52 |
| MSCBMCAM | m2 | Base de mortero de cemento, armado con malla. (material) | 1.000 | 12.79 | 12.79 |
| MTCFP02184 | m2 | Film de polietileno de 0,2 mm de espesor y 184 g/m² de masa superficial. (material) | 1.100 | 0.37 | 0.41 |
| MTCCAASJ | m2 | Cinta autoadhesiva para sellado de juntas. (material) | 0.250 | 0.3 | 0.08 |
| MOC083 | h | Oficial 1ª montador de aislamientos (mano de obra) | 0.080 | 17.82 | 1.43 |
| MOC084 | h | Ayudante montador de aislamientos (mano de obra) | 0.080 | 16.13 | 1.29 |
|  |  | Costes directos |  |  | 52.60 |

## Recursos

**2141803_URS** m2 Panel de lana mineral rígido
Aplicaciones: Suelos. Código EAN: 8435062276117

**MSCSBCCF** m2 Solado de baldosas cerámicas colocadas en capa fina
Solado de baldosas cerámicas de gres esmaltado, de 25x25 cm, 8 €/m², capacidad de absorción de agua E<3%, grupo BIb, resistencia al deslizamiento Rd<=15, clase 0, recibidas con adhesivo cementoso de uso exclusivo para interiores, Ci sin ninguna característica adicional, color gris y rejuntadas con mortero de juntas cementoso tipo L, color blanco, para juntas de hasta 3 mm.

**MSCBMCAM** m2 Base de mortero de cemento, armado con malla
Base para pavimento, de 4 cm de espesor, de mortero de cemento CEM II/B-P 32,5 N tipo M-10, armado con malla electrosoldada ME 20x20 Ø 5-5 B 500 T 6x2,20 UNE-EN 10080, maestreada y fratasada. Incluso banda de panel rígido de poliestireno expandido para la preparación de las juntas perimetrales de dilatación.
