# Sistema SATE, URSA XPS de URSA. Panel de poliestireno extruido, URSA XPS N-RG I de URSA. 100x600x1250 mm

- Propiedad del archivo: CONSTRUNARIO
- Formato: FIEBDC-3/2012
- Programa: Construnario Versión 3.51
- Fecha de los precios: 29/04/2024
- Divisa: EUR
- Código: ursa-iberica (30/04/2024)

**C1601URS74111** m2 Sistema SATE, URSA XPS de URSA. Panel de poliestireno extruido, URSA XPS N-RG I de URSA. 100x600x1250 mm.
Sistema SATE Ursa XPS de Ursa, compuesto por acabado exterior; aislamiento térmico mediante panel de poliestireno extruido, URSA XPS N-RG I de URSA. 100x600x1250 mm. 2.8 m²·K/W. De superficie rugosa acanalada y mecanizado lateral recto; mortero adhesivo; hoja portante de 1/2 pie de ladrillo cerámico; aislamiento interior con panel de lana mineral semirrígido, URSA TERRA Plus 32 T0003 de URSA. 50x600x1350 mm. 1.56 m²·K/W. No hidrófilo, de altas prestaciones mecánicas, sin recubrimiento y acabado interior con placa de yeso laminado (PYL) de 15mm.

| Código | Ud | Descripción | Rendimiento | Precio | Importe |
|---|---|---|---|---|---|
| MSCMMAR | m2 | Mortero monocapa, acabado raspado. (material) | 1.000 | 19.88 | 19.88 |
| 2138486_URS | m2 | Panel de poliestireno extruido, URSA XPS F N-RG I de URSA. 100x600x1250 mm. 2.8 m²·K/W. De superficie rugosa acanalada y mecanizado lateral recto. En panel. (material; 30/04/2024) | 1.100 | 19.29 | 21.22 |
| MTCMAHG | kg | Mortero adhesivo hidrófugo, color gris, compuesto de cemento, áridos seleccionados, aditivos y resinas hidrófugas, para adherir y reforzar los paneles aislantes, y como capa base, previo amasado con agua. (material) | 7.000 | 0.8 | 5.60 |
| MSCHFLCHD24115712 | m2 | Hoja de LHD de 1/2 pie. (material) | 1.000 | 28.4 | 28.40 |
| 2141701_URS | m2 | Panel de lana mineral, URSA TERRA Mur Plus P1203 de URSA. 50x600x1350 mm. 1.55 m²·K/W. No hidrófilo, recubierto con un papel kraft impreso como barrera de vapor. En panel. (material; 30/04/2024) | 1.100 | 12.77 | 14.05 |
| MSCTAPYL15600 | m2 | Trasdosado autoportante de placas de yeso laminado. (material) | 1.000 | 26.09 | 26.09 |
| MOC001 | h | Oficial 1ª construcción (mano de obra) | 0.101 | 19.93 | 2.01 |
| MOC003 | h | Peón ordinario construcción (mano de obra) | 0.100 | 18.69 | 1.87 |
|  |  | Costes directos |  |  | 119.12 |

## Recursos

**MSCMMAR** m2 Mortero monocapa, acabado raspado
Revestimiento de paramentos exteriores con mortero monocapa, acabado raspado, color a elegir, tipo OC CSIII W2 según UNE-EN 998-1, espesor 15 mm, aplicado manualmente, armado y reforzado con malla antiálcalis en los cambios de material y en los frentes de forjado.

**2138486_URS** m2 Panel de poliestireno extruido
Aplicaciones: Aislamiento por el exterior SATE. Código EAN: 8435062260611

**MSCHFLCHD24115712** m2 Hoja de LHD de 1/2 pie
Hoja de fachada de dos hojas, de 11,5 cm de espesor, de fábrica de ladrillo cerámico hueco doble, para revestir, 24x11,5x7 cm, con juntas horizontales y verticales de 10 mm de espesor, recibida con mortero de cemento industrial, color gris, M-5, suministrado a granel.

**2141701_URS** m2 Panel de lana mineral
Aplicaciones: Aislamiento Intermedio en fachadas sistema Ursa Mur. Trasdosados en fachadas y medianeras. Código EAN: 8435062274984

**MSCTAPYL15600** m2 Trasdosado autoportante de placas de yeso laminado
Trasdosado autoportante arriostrado, de 42 mm de espesor, con nivel de calidad del acabado Q2, formado por placa de yeso laminado tipo normal de 15 mm de espesor, atornillada directamente a una estructura autoportante de acero galvanizado formada por perfiles horizontales de 30x30, sólidamente fijados al suelo y al techo y maestras verticales de 60x27 mm y 0,6 mm de espesor con una modulación de 600 mm, fijadas al paramento vertical. Incluso banda acústica; fijaciones para el anclaje de los perfiles metálicos; tornillería para la fijación de las placas; cinta de papel con refuerzo metálico y pasta y cinta para el tratamiento de juntas. El precio incluye la resolución de encuentros y puntos singulares, pero no incluye el aislamiento a colocar entre las placas y el paramento.
