# Fachada de doble hoja de fábrica con aislamiento térmico intermedio URSA XPS N-W E de URSA, 100x600x2600 mm

- Propiedad del archivo: CONSTRUNARIO
- Formato: FIEBDC-3/2012
- Programa: Construnario Versión 3.51
- Fecha de los precios: 29/04/2024
- Divisa: EUR
- Código: ursa-iberica (30/04/2024)

**C1601URS74125** m2 Fachada de doble hoja de fábrica con aislamiento térmico intermedio URSA XPS N-W E de URSA, 100x600x2600 mm.
Fachada de doble hoja de fábrica con aislamiento térmico intermedio URSA XPS N-W E de URSA, compuesta por hoja exterior de ladrillo hueco doble; aislamiento térmico mediante panel de poliestireno extruido, URSA XPS N-W E de URSA. 100x600x2600 mm. 2.85 m²·K/W. De superficie lisa y mecanizado lateral machihembrado; hoja interior de 1/2 pie de ladrillo hueco doble y acabado interior de enlucido de yeso.

| Código | Ud | Descripción | Rendimiento | Precio | Importe |
|---|---|---|---|---|---|
| MSCHFLCHD2411571 | m2 | Hoja de LHD de 1 pie. (material) | 1.000 | 47.28 | 47.28 |
| 2141760_URS | m2 | Panel de poliestireno extruido, URSA XPS N-W E de URSA. 100x600x2600 mm. 3.10 m²·K/W. De superficie lisa y mecanizado lateral machihembrado. En panel. (material; 30/04/2024) | 1.100 | 16.62 | 18.28 |
| MSCHFLCHD24115712 | m2 | Hoja de LHD de 1/2 pie. (material) | 1.000 | 28.4 | 28.40 |
| MSCEYC6 | m2 | Enlucido de yeso de aplicación en capa fina C6 en una superficie previamente guarnecida, sobre paramento vertical, de hasta 3 m de altura. (material) | 1.000 | 1.7 | 1.70 |
| MOC001 | h | Oficial 1ª construcción (mano de obra) | 0.101 | 19.93 | 2.01 |
| MOC003 | h | Peón ordinario construcción (mano de obra) | 0.100 | 18.69 | 1.87 |
|  |  | Costes directos |  |  | 99.54 |

## Recursos

**MSCHFLCHD2411571** m2 Hoja de LHD de 1 pie
Hoja de fachada de dos hojas, de 24 cm de espesor, de fábrica de ladrillo cerámico hueco doble, para revestir, 24x11,5x7 cm, con juntas horizontales y verticales de 10 mm de espesor, recibida con mortero de cemento industrial, color gris, M-5, suministrado a granel.

**2141760_URS** m2 Panel de poliestireno extruido
Panel de poliestireno extruido, URSA XPS N-W E de URSA. 100x600x2600 mm. 3.10 m²·K/W. De superficie lisa y mecanizado lateral machihembrado. En panel. Poliestireno extruido. Dimensiones: 100x600x2600 mm. Conductividad térmica = 0.036 W/(m·K) . Calor específico = 1450 J/(Kg·K). Densidad = 30 kg/m³. Resistencia térmica = 3.10 (m²·K/W). Resistencia a compresión (EN 826) = 250 kPa. Resistencia al fuego : Euroclase E. Tolerancia espesor (mm) : T1. Estabilidad dimensional (70ºC y 90%) (EN 1604) =5%. Deformación bajo carga y temperatura (EN 1605) =5%. Absorción inmersión total (EN 12087) =0,7%. Conforme a la norma UNE EN 13.164. Suministrado en panel.Aplicaciones: Aislamiento intermedio en fachadas. Código EAN: 8435062275844

**MSCHFLCHD24115712** m2 Hoja de LHD de 1/2 pie
Hoja de fachada de dos hojas, de 11,5 cm de espesor, de fábrica de ladrillo cerámico hueco doble, para revestir, 24x11,5x7 cm, con juntas horizontales y verticales de 10 mm de espesor, recibida con mortero de cemento industrial, color gris, M-5, suministrado a granel.
