# Aislamiento térmico bajo pavimento con tráfico rodado con aislamiento URSA XPS de URSA. Panel de poliestireno extruido, URSA XPS F N-V L de URSA. 50x600x1250 mm

- Propiedad del archivo: CONSTRUNARIO
- Formato: FIEBDC-3/2012
- Programa: Construnario Versión 3.51
- Fecha de los precios: 29/04/2024
- Divisa: EUR
- Código: ursa-iberica (30/04/2024)

**P1601URS74421** m2 Aislamiento térmico bajo pavimento con tráfico rodado con aislamiento URSA XPS de URSA. Panel de poliestireno extruido, URSA XPS F N-V L de URSA. 50x600x1250 mm.
Suelo para tráfico rodado con aislamiento XPS de Ursa, acabado con losa de hormigón armado sobre film de separación; aislamiento térmico mediante panel de poliestireno extruido, URSA XPS F N-V L de URSA. 50x600x1250 mm. 1.5 m²·K/W. De superficie lisa y mecanizado lateral a media madera, colocado sobre el forjado.

| Código | Ud | Descripción | Rendimiento | Precio | Importe |
|---|---|---|---|---|---|
| MTCLBMESBS40FP35 | m2 | Lámina de betún modificado con elastómero SBS, LBM(SBS)-40-FP, de 3,5 mm de espesor, masa nominal 4 kg/m², con armadura de fieltro de poliéster no tejido de 160 g/m², de superficie no protegida. Según UNE-EN 13707. (material) | 1.100 | 5.91 | 6.50 |
| MTCGNTFP188 | m2 | Geotextil no tejido compuesto por fibras de poliéster unidas por agujeteado, con una resistencia a la tracción longitudinal de 1,88 kN/m, una resistencia a la tracción transversal de 1,49 kN/m, una apertura de cono al ensayo de perforación dinámica según UNE-EN ISO 13433 inferior a 40 mm, resistencia CBR a punzonamiento 0,3 kN y una masa superficial de 150 g/m², según UNE-EN 13252. (material) | 1.050 | 0.6 | 0.63 |
| 2137641_URS | m2 | Panel de poliestireno extruido, URSA XPS F N-V L de URSA. 50x600x1250 mm. 1.5 m²·K/W. De superficie lisa y mecanizado lateral a media madera. En panel. (material; 30/04/2024) | 0.000 | 10.35 | 0.00 |
| MTCGNTFP163 | m2 | Geotextil no tejido compuesto por fibras de poliéster unidas por agujeteado, con una resistencia a la tracción longitudinal de 1,63 kN/m, una resistencia a la tracción transversal de 2,08 kN/m, una apertura de cono al ensayo de perforación dinámica según UNE-EN ISO 13433 inferior a 27 mm, resistencia CBR a punzonamiento 0,4 kN y una masa superficial de 200 g/m², según UNE-EN 13252. (material) | 1.050 | 0.81 | 0.85 |
| MTCFETIABCB500S | kg | Ferralla elaborada en taller industrial con acero en barras corrugadas, UNE-EN 10080 B 500 S, de varios diámetros. (material) | 21.000 | 1.6 | 33.60 |
| MTCHA25F20XC2FC | m3 | Hormigón HA-25/F/20/XC2, fabricado en central. (material) | 0.250 | 80.88 | 20.22 |
| MTCMBDCBBTM8BAGBA | t | Mezcla bituminosa discontinua en caliente, tipo BBTM 8B, con árido granítico y betún asfáltico de penetración, según UNE-EN 13108-2. (material) | 0.184 | 89.06 | 16.39 |
| MQCEAC81 | h | Extendedora asfáltica de cadenas, de 81 kW. (maquinaria) | 0.070 | 227.25 | 15.91 |
| MQCRVTA2482450100 | h | Rodillo vibrante tándem autopropulsado, de 24,8 kW, de 2450 kg, anchura de trabajo 100 cm. (maquinaria) | 0.030 | 55.71 | 1.67 |
| MOC001 | h | Oficial 1ª construcción (mano de obra) | 0.410 | 19.93 | 8.17 |
| MOC003 | h | Peón ordinario construcción (mano de obra) | 0.660 | 18.69 | 12.34 |
| MOC018 | h | Oficial 1ª aplicador de láminas impermeabilizantes (mano de obra) | 0.160 | 19.93 | 3.19 |
| MOC019 | h | Ayudante aplicador de láminas impermeabilizantes (mano de obra) | 0.160 | 18.92 | 3.03 |
| MOC083 | h | Oficial 1ª montador de aislamientos (mano de obra) | 0.050 | 17.82 | 0.89 |
| MOC084 | h | Ayudante montador de aislamientos (mano de obra) | 0.050 | 16.13 | 0.81 |
| MOC066 | h | Oficial 1ª ferrallista (mano de obra) | 0.250 | 20.74 | 5.19 |
| MOC067 | h | Ayudante ferrallista (mano de obra) | 0.210 | 19.68 | 4.13 |
|  |  | Costes directos |  |  | 133.52 |

## Recursos

**2137641_URS** m2 Panel de poliestireno extruido
Aplicaciones: Bajo cimentación. Suelos para tráfico rodado. Código EAN: 8435062259936
