# Fachada de doble hoja de fábrica con aislamiento térmico intermedio URSA PUREONE Pure Floc KD de URSA. Espesor 100 mm

- Propiedad del archivo: CONSTRUNARIO
- Formato: FIEBDC-3/2012
- Programa: Construnario Versión 3.51
- Fecha de los precios: 29/04/2024
- Divisa: EUR
- Código: ursa-iberica (30/04/2024)

**P1601URS7512** m2 Fachada de doble hoja de fábrica con aislamiento térmico intermedio URSA PUREONE Pure Floc KD de URSA. Espesor 100 mm.
Fachada de doble hoja de fábrica con aislamiento térmico intermedio insuflado URSA PUREONE Pure Floc KD de URSA, compuesta por hoja exterior de ladrillo hueco doble; aislamiento térmico mediante lana mineral blanca, URSA PUREONE Pure Floc KD de URSA. 16.6 kg. Sin ligantes, incombustible; hoja interior de 1/2 pie de ladrillo hueco doble y acabado interior de enlucido de yeso.

| Código | Ud | Descripción | Rendimiento | Precio | Importe |
|---|---|---|---|---|---|
| MSCHFLCHD2411571 | m2 | Hoja de LHD de 1 pie. (material) | 1.000 | 47.28 | 47.28 |
| MSCMHW2G | m2 | Capa de mortero hidrofugado (material) | 1.000 | 19.27 | 19.27 |
| 2142844_URS | kg | Lana mineral blanca, URSA PUREONE Pure Floc KD de URSA. 16.6 kg. Sin ligantes, incombustible. Sacos/palet 39. (material; 30/04/2024) | 3.500 | 6.63 | 23.21 |
| MSCHFLCHD24115712 | m2 | Hoja de LHD de 1/2 pie. (material) | 1.000 | 28.4 | 28.40 |
| MSCEYC6 | m2 | Enlucido de yeso de aplicación en capa fina C6 en una superficie previamente guarnecida, sobre paramento vertical, de hasta 3 m de altura. (material) | 1.000 | 1.7 | 1.70 |
| MQCMPIPA | h | Maquinaria para insuflar productos aislantes. (maquinaria) | 0.100 | 17.08 | 1.71 |
| MOC007 | h | Oficial 1ª aplicador de productos aislantes (mano de obra) | 0.060 | 19.93 | 1.20 |
| MOC008 | h | Ayudante aplicador de productos aislantes (mano de obra) | 0.060 | 18.69 | 1.12 |
|  |  | Costes directos |  |  | 123.89 |

## Recursos

**MSCHFLCHD2411571** m2 Hoja de LHD de 1 pie
Hoja de fachada de dos hojas, de 24 cm de espesor, de fábrica de ladrillo cerámico hueco doble, para revestir, 24x11,5x7 cm, con juntas horizontales y verticales de 10 mm de espesor, recibida con mortero de cemento industrial, color gris, M-5, suministrado a granel.

**MSCMHW2G** m2 Capa de mortero hidrofugado
Capa de mortero de cemento, tipo GP CSIV W2, según UNE-EN 998-1, color gris, de 3 mm de espesor, maestreado, con acabado fratasado, aplicado manualmente, sobre paramento interior de fábrica cerámica, vertical, de hasta 3 m de altura. Incluso junquillos de PVC, para formación de juntas. El precio incluye la protección de los elementos del entorno que puedan verse afectados durante los trabajos y la resolución de puntos singulares.

**2142844_URS** kg Lana mineral blanca, URSA PUREONE Pure Floc KD de URSA. 16.6 kg. Sin ligantes, incombustible. Sacos/palet 39
Aplicaciones: Falsos techos. Tabiques y trasdosados de PYL. Aislamiento Intermedio en Fachadas. Código EAN: 4017916539162

**MSCHFLCHD24115712** m2 Hoja de LHD de 1/2 pie
Hoja de fachada de dos hojas, de 11,5 cm de espesor, de fábrica de ladrillo cerámico hueco doble, para revestir, 24x11,5x7 cm, con juntas horizontales y verticales de 10 mm de espesor, recibida con mortero de cemento industrial, color gris, M-5, suministrado a granel.
