# Tabique con trasdosado de PYL con aislamiento térmico intermedio URSA PUREONE Pure Floc KD de URSA. Espesor 80 mm

- Propiedad del archivo: CONSTRUNARIO
- Formato: FIEBDC-3/2012
- Programa: Construnario Versión 3.51
- Fecha de los precios: 29/04/2024
- Divisa: EUR
- Código: ursa-iberica (30/04/2024)

**P1601URS7521** m2 Tabique con trasdosado de PYL con aislamiento térmico intermedio URSA PUREONE Pure Floc KD de URSA. Espesor 80 mm.
Tabique con aislamiento térmico intermedio insuflado URSA PUREONE Pure Floc KD de URSA, compuesto por hoja exterior de tablero tipo OSB; aislamiento térmico mediante lana mineral blanca, URSA PUREONE Pure Floc KD de URSA. 16.6 kg. Sin ligantes, incombustible; hoja interior de tablero tipo OSB y acabado interior de placa de yeso laminado.

| Código | Ud | Descripción | Rendimiento | Precio | Importe |
|---|---|---|---|---|---|
| MTCTEOSB415700 | m2 | Tablero estructural OSB de virutas orientadas, de altas prestaciones para utilización en ambiente húmedo, clase OSB/4, encoladas con adhesivo sin urea-formaldehído, bordes machihembrados, de 15 mm de espesor, densidad 700 kg/m³, Euroclase D-s2, d0 de reacción al fuego, según UNE-EN 300. (material) | 2.100 | 10.65 | 22.37 |
| MTCTACAAZRCFTEM | u | Tornillo autoperforante de cabeza ancha, de acero zincado con revestimiento de cromo, para fijación de tableros estructurales de madera a entramados ligeros de madera. (material) | 20.000 | 0.01 | 0.20 |
| 2142844_URS | kg | Lana mineral blanca, URSA PUREONE Pure Floc KD de URSA. 16.6 kg. Sin ligantes, incombustible. Sacos/palet 39. (material; 30/04/2024) | 2.800 | 6.63 | 18.56 |
| MTCELMT8038 | m | Entramado ligero de madera para tabique, 80x38mm. (material) | 1.200 | 9.99 | 11.99 |
| MTCPYL120015BA | m2 | Placa de yeso laminado A / UNE-EN 520 - 1200 / longitud / 15 / con los bordes longitudinales afinados. (material) | 2.100 | 5.95 | 12.50 |
| MTCTA3525 | u | Tornillo autoperforante 3,5x25 mm. (material) | 17.000 | 0.01 | 0.17 |
| MTCFCTT527 | u | Fijación compuesta por taco y tornillo 5x27. (material) | 2.000 | 0.06 | 0.12 |
| MTCPAG | kg | Pasta de agarre, según UNE-EN 14496. (material) | 0.100 | 0.61 | 0.06 |
| MTCPJS | kg | Pasta de juntas, según UNE-EN 13963. (material) | 0.300 | 1.28 | 0.38 |
| MTCCMPP | m | Cinta microperforada de papel, según UNE-EN 13963. (material) | 1.200 | 0.05 | 0.06 |
| MTCCPRM | m | Cinta de papel con refuerzo metálico, según UNE-EN 14353. (material) | 0.300 | 0.48 | 0.14 |
| MQCMPIPA | h | Maquinaria para insuflar productos aislantes. (maquinaria) | 0.100 | 17.08 | 1.71 |
| MOC009 | h | Oficial 1ª montador de prefabricados interiores. (mano de obra) | 0.300 | 20.48 | 6.14 |
| MOC010 | h | Ayudante montador de prefabricados interiores. (mano de obra) | 0.300 | 18.92 | 5.68 |
| MOC007 | h | Oficial 1ª aplicador de productos aislantes (mano de obra) | 0.060 | 19.93 | 1.20 |
| MOC008 | h | Ayudante aplicador de productos aislantes (mano de obra) | 0.060 | 18.69 | 1.12 |
|  |  | Costes directos |  |  | 82.40 |

## Recursos

**2142844_URS** kg Lana mineral blanca, URSA PUREONE Pure Floc KD de URSA. 16.6 kg. Sin ligantes, incombustible. Sacos/palet 39
Aplicaciones: Falsos techos. Tabiques y trasdosados de PYL. Aislamiento Intermedio en Fachadas. Código EAN: 4017916539162
