# Puentes térmicos 1250x600x40mm - URSA XPS N RG EI

- Propiedad del archivo: CONSTRUNARIO
- Formato: FIEBDC-3/2012
- Programa: Construnario Versión 3.51
- Fecha de los precios: 29/04/2024
- Divisa: EUR
- Código: ursa-iberica (30/04/2024)

**P2121877-URS** m2 Puentes térmicos 1250x600x40mm - URSA XPS N RG EI
m2 aislamiento de poliestireno extruido UNE-EN 13164, resistencia a compresión 300 kPa , espesor 40 mm , resistencia térmica 1,20 m2K/w, ref.2121877 con la superficie rugosa acanalada y mecanizado lateral a media madera de la serie Ursa XPS RG EI, colocado con fijaciones mecánicas.

| Código | Ud | Descripción | Rendimiento | Precio | Importe |
|---|---|---|---|---|---|
| 2121877_URS | m2 | Panel de poliestireno extruido, URSA XPS F N-RG I de URSA, referencia 2121877 de Ursa. Espesor 40mm, ancho 0, 60m, largo 1, 25m (material; 30/04/2024) | 1.000 | 7.33 | 7.33 |
| MOC083 | h | Oficial 1ª montador de aislamientos (mano de obra) | 0.080 | 17.82 | 1.43 |
| MOC084 | h | Ayudante montador de aislamientos (mano de obra) | 0.080 | 16.13 | 1.29 |
|  |  | Costes directos |  |  | 10.05 |

## Recursos

**2121877_URS** m2 Panel de poliestireno extruido
Panel de poliestireno extruido URSA XPS RG espesor 40mm 0,60x1,25m de Resistencia Térmica 1,20m2·K/W Código EAN: 8435062208392
