# Construcción de conductos con paneles Ursa Air Zero P8858

- Propiedad del archivo: CONSTRUNARIO
- Formato: FIEBDC-3/2012
- Programa: Construnario Versión 3.51
- Fecha de los precios: 29/04/2024
- Divisa: EUR
- Código: ursa-iberica (30/04/2024)

**P2134231-URS** m2 Construcción de conductos con paneles Ursa Air Zero P8858
m2 Panel absorbente acústico según la UNE-EN 13162 de 25 mm de espesor, resistencia térmica 0,78 m2K/w, con recubrimiento exterior de papel kraft - aluminio reforzado y recubrimiento interior de tejido de vidrio absorbente acústico, de la serie Ursa Air Zero P8858.

| Código | Ud | Descripción | Rendimiento | Precio | Importe |
|---|---|---|---|---|---|
| 2134231_URS | m2 | Panel de lana mineral con tecnología InCare, URSA AIR Panel Zero P8858 de URSA. 25x1200x3000 mm. Para la construcción de conductos de climatización. En palé. (material; 30/04/2024) | 1.150 | 25.85 | 29.73 |
| O01OB170 | h | Oficial 1ª fontanero calefactor (mano de obra) | 0.320 | 19.83 | 6.35 |
| O01OB195 | h | Ayudante fontanero (mano de obra) | 0.320 | 17.81 | 5.70 |
|  |  | Costes directos |  |  | 41.78 |

## Recursos

**2134231_URS** m2 Panel de lana mineral con tecnología InCare
Lana mineral de vidrio. Dimensiones: 25x1200x3000 mm. Resistencia térmica = 0.78 m2·K/W. Lambda (?90/90) 10°C (EN 12667-EN 12939) = 0.032 W/(m·K). Lambda (?90/90) 24°C (EN 12667-EN 12940) = 0.034 W/(m·K). Lambda (?90/90) 40°C (EN 12667-EN 12941) = 0.036 W/(m·K). Lambda (?90/90) 60°C (EN 12667-EN 12941) = 0.038 W/(m·K). Absorción acústica sin plénum (a): 0.55. Absorción acústica plénum 37 cm (a): 0.80. Resistencia a la presión (EN 13403) = 800 Pa. Densidad nominal aproximada = 81 Kg/m3. Resistencia al fuego : Euroclase B s1 d0. Resistencia a la difusión del vapor (EN 12086) : MV1 - 148,15 m2h Pa/mg. Estanqueidad (RITE) : ATC1. Estanqueidad (EN 1507) : D. Conforme a la norma UNE EN 14.303. Suministrado en palé. Código EAN: 8435078261817
