# Panel de lana mineral semirrígido, URSA TERRA Vento P8752 de URSA. 120x600x1350 mm. 3.40 m²·K/W. No hidrófilo, recubierto por la cara exterior con un tejido Zero de alta resistencia. En panel

- Propiedad del archivo: CONSTRUNARIO
- Formato: FIEBDC-3/2012
- Programa: Construnario Versión 3.51
- Fecha de los precios: 30/04/2024
- Divisa: EUR

**TERRA8752_3** m2 Panel de lana mineral semirrígido, URSA TERRA Vento P8752 de URSA. 120x600x1350 mm. 3.40 m²·K/W. No hidrófilo, recubierto por la cara exterior con un tejido Zero de alta resistencia. En panel.
Precio: 28.92
Panel de lana mineral semirrígido, URSA TERRA Vento P8752 de URSA. 120x600x1350 mm. 3.40 m²·K/W. No hidrófilo, recubierto por la cara exterior con un tejido Zero de alta resistencia. En panel. Lana mineral de vidrio. Dimensiones: 120x600x1350 mm. Conductividad térmica = 0.034 W/(m·K) . Calor específico = 800 J/(Kg·K). Densidad = 22 kg/m³. Resistencia térmica = 3.40 (m²·K/W). Absorción de agua a corto plazo = 1 kg / m2. Resistencia al fuego : Euroclase A2 s1 d0. Tolerancia espesor (mm) : T3. Resistencia específica al paso del aire (r’) : AFr5 (= 5 kPa·s/m2). Permeabilidad al vapor de la lana (µ) : MU1. Conforme a la norma UNE EN 13.162. Suministrado en panel. Aplicaciones: Fachada ventilada.
