# Panel de poliestireno extruido VIB de Ursa Industry, conforme a la norma UNE EN 1316

- Propiedad del archivo: CONSTRUNARIO
- Formato: FIEBDC-3/2012
- Programa: Construnario Versión 3.51
- Fecha de los precios: 29/04/2024
- Divisa: EUR

**VIBIND** m3 Panel de poliestireno extruido VIB de Ursa Industry, conforme a la norma UNE EN 1316
Precio: 274.52
Paneles de poliestireno extruido URSA INDUSTRY conforme a la norma UNE EN 13164, de superficie acanalada, sin piel y mecanizado lateral recto.
