# Sistema de fachada modular con ventana integrada, Schüco AF UDC 80 CV

- Propiedad del archivo: CONSTRUNARIO
- Formato: FIEBDC-3/2012
- Programa: Construnario Versión 3.51
- Fecha de los precios: 17/05/2024
- Divisa: EUR

**AFUDC80CV** m2 Sistema de fachada modular con ventana integrada, Schüco AF UDC 80 CV
Sistema de fachada modular con ventana integrada, Schüco AF UDC 80 CV SISTEMA MODULAR DE APERTURAS OCULTAS “SCHÜCO AF UDC 80 CV”. M2. Sistema de fachada autoportante de aluminio Schüco AF UDC 80 CV con aislamiento térmico y aperturas integradas, diseñado como una fachada modular para edificios de varios pisos con estructura portante interna y un ancho de cara de 80, 85 o 107 mm según las tolerancias a absorber. Realizado con perfiles de aluminio de extrusión en aleación Al Mg Si 0,5 F22 en calidad anodizable (UNE 38337/L3441); las desviaciones máximas según DIN 17615 parte 3. Lacado > 60 micras con sello de calidad “QUALICOAT SEASIDE” o anodizado > 20 micras sello de calidad EWAA/EURAS QUALANOD a definir por D.F. Sistema compuesto por perfiles huecos rectangulares de múltiples cámaras en forma de elementos, ensamblados con conectores de esquina utilizando la tecnología de inyección y unión de SCHÜCO. Opcionalmente, se pueden incluir parteluces ensamblados en forma de T o en forma de H mediante piezas especiales de sellado en los encuentros. Estos parteluces pueden colocarse vertical u horizontalmente. Todos los bordes de los perfiles son redondeados. Tamaños máximos de elemento de 3000 x 4000 mm y pesos de hasta 1000 kg (paneles fijos de hasta 450 kg, elementos de apertura de hasta 160 kg). Los bastidores ocultos insertados en los módulos (apertura y fijos) están formados por marcos ensamblados mediante escuadras y con tecnología de inyección y adhesivos SCHÜCO. Perfiles de rotura de puente térmico de múltiples cámaras resistentes a la presión, que se insertan y se atornillan en la boca del tornillo de los perfiles autoportantes. Mediante el uso de diferentes variantes de aisladores sin espuma, con espuma en el área de rebaje del acristalamiento), se logran valores Uf de 1,25 W/m²K en combinación con el acristalamiento. Posibilidad de aperturas proyectantes-deslizantes y proyectantes paralelas con la misma apariencia que los huecos fijos. Espesor de acristalamiento comprendido entre 22 y 70 mm para las zonas de visión. En el área del antepecho frío también se puede utilizar vidrio sencillo con un grosor de 6 mm a 12 mm. Los vidrios irán fijados mecánicamente a través de los presores, sobre los que se coloca la tapeta embellecedora con encuentros a inglete. Los vidrios irán instalados sobre juntas de EPDM siendo la junta exterior la encargada de absorber las tolerancias del grosor del vidrio. Todos los paneles de vidrio, incluyendo los elementos insertados, se disponen en el mismo plano. Para la instalación fácil de superficies opacas enrasadas o salientes hacia el exterior, se disponen puntos de transferencia definidos y calculados estáticamente a través de una conexión del sistema. La carga se transfiere a través de un travesaño determinado estáticamente en el que se atornillan pernos. Mediante la combinación del travesaño y el perno, se pueden especificar las fuerzas máximas que la subestructura debe transferir al sistema. Para cargas más pequeñas o elementos no sobresalientes, se dispone de una solución de ángulo a la que se fijan los pernos. El acoplamiento horizontal de los elementos se realiza mediante juntas de estanqueidad flexibles y de acople de EPDM, que se insertan en las ranuras de recepción de las juntas. El montaje vertical de los elementos se realiza con elementos dispuestos uno encima del otro sobre los travesaños de fachada en combinación con piezas de acoplamiento, con posibilidad de alineación vertical o colocación en tresbolillo. Las juntas del sistema se sobreponen, de modo que las juntas verticales solapan sobre las horizontales, reduciendo así la cantidad de sellante líquido a aplicar in situ. Opción de acople interior mediante juntas de EPDM o perfil clip de aluminio con tratamiento superficial (lacado o anodizado) que se inserta en los canales interiores. En la unión horizontal entre elementos, se debe colocar una junta continua en forma de silla en el módulo inferior antes de acoplar el módulo superior. Para garantizar la correcta colocación, esta junta se coloca sobre un perfil de soporte de aluminio que evita el aplastamiento de las alas durante el proceso de instalación y lograr así una gran estanqueidad al agua con presiones de hasta 1.650 Pa. Para la barrera de estanqueidad exterior, los elementos irán con una junta de burbuja de EPDM sobre el perfil aislador que compensa las tolerancias, con posibilidad de suministro como marco vulcanizado o en rollo más escuadras vulcanizadas en las uniones. La tapeta exterior irá clipada sobre el presor, que a su vez llevará una escuadra de alineación para garantizar un perfecta planimetría. La junta a tope horizontal (la dimensión vertical entre dos elementos de fachada superpuestos) puede adaptarse a tolerancias, como los movimientos del forjado de ± 5 mm, ± 10 mm o, alternativamente, hasta ± 15 mm (3 variantes de las juntas correspondientes). Clasificaciones Permeabilidad al aire AE 1200 EN 12152 Estanqueidad al agua (estática) Hasta RE 1650 EN 12514 Estanqueidad al agua (dinámica) Pmin=313 Pa / Pmax=938 Pa EN 13050 Resistencia al viento ± 2500 Pa EN 13116 Resistencia al impacto I5/E5 En 13116 Transmitancia térmica (incluida la influencia del tornillo) Uf > 0,85 W/m2K (fijos) Uf > 1,3 W/m2K (Aperturas) DIN EN 10077-2 Los módulos terminados de fachada se anclan utilizando los anclajes con regulación tridimensional compensar las tolerancias según los requisitos estructurales. Los anclajes de fachada se atornillan en la zona de los marcos verticales en las zonas ciegas e irán provistos de las mechas de izado que además de servir como punto de enganche para la elevación e instalación del módulo, cumplen la función de guía y estabilizador del elemento superior. Las placas base para los anclajes de fachada deben ser de dos partes (punto de apoyo fijo/deslizante), con ajustes en las tres direcciones de x±15mm, y±40mm y z ±35mm. Posible combinación entre los sistemas Schüco AF UDC 80 y Schüco AF UDC 80 CV de manera estándar gracias a la compatibilidad entre juntas y accesorios de ambas variantes. Fabricados todos los componentes del "AF UDC 80 CV" bajo la norma para el control de calidad ISO 9001, todo ello fabricado según las indicaciones de los planos “K” de fabricación del “SISTEMA AF UDC”. En el caso de encuentros de obra, se dispondrá Lámina continua de estanqueidad SCHÜCO de EPDM en remate perimetral, con uniones por soldadura en frío. Los sellados perimetrales se realizarán con silicona neutra resistente a los UVA sobre fondo de junta celular antiadherente a la silicona. Se recomienda aislar por el constructor el espacio entre el cerramiento y la carpintería para evitar condensaciones. Todo ello colocado pero sin incluir el vidrio, ayudas, medios auxiliares, ni energía. El sistema de fachadas Schüco AF UDC 80 CV (Aluminium Façade Unitized Dynamic Construction Concealed Vent) establece estándares para fachadas modulares funcionales: las ventanas proyectantes deslizantes o de apertura paralela ocultas en la estructura portante proporcionan la máxima transparencia de la fachada con una cara vista total de solo 80 mm. Como integrante de la plataforma del sistema para fachadas modulares Schüco AF UDC 80, este dinámico sistema ofrece con sus componentes escalables y ensayados a arquitectos, planificadores y fabricantes una implementación sencilla de proyectos en formato modular; con un amplio espectro de aplicaciones y configuraciones basado en una planificación y fabricación eficientes. Dicha flexibilidad con la máxima seguridad del sistema permite un uso óptimo de los componentes del sistema también para estructuras de fachadas modulares adaptadas y referidas al proyecto. El catálogo de productos del sistema con 80 mm de cara vista permite, además, la ejecución de elementos ocultos de gran formato con pesos elevados. Otra ventaja adicional para la configuración de envolventes del edificio funcionales: la fachada en su vista exterior es idéntica con el sistema de fachada modular Schüco AF UDC 80; en la vista interior los sistemas únicamente se diferencian por la maneta de ventana. Disponible también la versión con mejores prestaciones térmicas: AF UDC 80 CV.SI
