# Ventanas hoja vista Schüco AWS 50.NI. Sin aislamiento térmico

- Propiedad del archivo: CONSTRUNARIO
- Formato: FIEBDC-3/2012
- Programa: Construnario Versión 3.51
- Fecha de los precios: 17/05/2024
- Divisa: EUR

**AWS50NI** m Ventanas hoja vista Schüco AWS 50.NI. Sin aislamiento térmico
El sistema de ventanas de aluminio Schüco AWS 50.NI (Non Insulated) con profundidad de construcción de 50 mm ofrece multitud de soluciones distintas para las exigencias más variadas en ausencia de aislamiento térmico, así como en obras interiores. La base para ellos es la combinación de propiedades funcionales y una libertad de configuración en unos componentes que se complementan perfectamente entre sí: por ejemplo, combinan caras vistas estrechas y herraje oculto para ventanas de apertura interior y exterior. La elevada flexibilidad del sistema permite multitud de posibilidades de instalación como ventana tipo hueco, ventana corrida o en combinación con los sistemas de corredera Schüco. Otra ventaja para proyectistas y arquitectos: el sistema de ventanas se puede ejecutar con las más diversas tipologías de apertura como hoja batiente y oscilobatiente, ventana de dos hojas o puerta oscilo corredera paralela (PASK). Para las ventanas de apertura exterior existen las tipologías proyectante deslizante, batiente deslizante, proyectante, batiente y una innovadora solución con inversor. Como parte de la plataforma Schüco AWS, Schüco AWS 50.NI ofrece una gran variedad de perfiles: además de montantes de esquina y montantes estáticos, también existen montantes simétricos y asimétricos, que posibilitan atractivas soluciones de ventanas.
