# Ventanas hoja oculta Schüco AWS 60 BS. Profundidad: 60mm

- Propiedad del archivo: CONSTRUNARIO
- Formato: FIEBDC-3/2012
- Programa: Construnario Versión 3.51
- Fecha de los precios: 21/05/2024
- Divisa: EUR

**AWS60BS** m Ventanas hoja oculta Schüco AWS 60 BS. Profundidad: 60mm
Ventanas hoja oculta Schüco AWS 60 BS. Profundidad: 60mm CARPINTERÍA DE ALUMINIO "SISTEMA SCHÜCO AWS 60 BS" DE HOJA OCULTA CON ROTURA DE PUENTE TÉRMICO. M2. Carpintería de hoja oculta desde el exterior según croquis de proyecto; con perfiles de aluminio lacado > 60 micras con sello de calidad “QUALICOAT SEASIDE” o anodizado > 20 micras sello de calidad EWAA/EURAS QUALANOD, "SISTEMA AWS 60 BS" con rotura de puente térmico mediante pletinas aislantes de poliamida o politermida; realizada con perfiles de aluminio de extrusión de aleación Al Mg Si 0,5 F22 en calidad anodizable (UNE 38337/L3441); las desviaciones máximas según DIN 17615 parte 3. Con una profundidad del cerco de 60 mm y 65 mm en la hoja. Clasificaciones Transmitancia térmica Uf = 1,7 – 2,8 W/m2K DIN EN 10077-2 Permeabilidad al aire 4 Estanqueidad al agua 9A Resistencia al viento B5/C5 Aislamiento acústico Rw hasta 47 dB DIN EN ISO 140-3 Resistencia a la efracción Hasta RC2 DIN V ENV 1627 Resistencia mecánica Clase 1 DIN EN 13115 Con precámara de descompresión y junta central de estanqueidad al aire y al agua de EPDM, estable a la acción de los rayos UVA, con escuadras vulcanizadas en las esquinas; juntas de acristalamiento y resto de juntas también de EPDM. Junta exterior de acristalar en marco vulcanizado. Tornillería de acero inoxidable para evitar el par galvánico. Ventilación y drenaje de la base y perímetro de los vidrios para evitar deslaminaciones de los mismos por condensaciones con un acristalamiento de hasta 33 mm. Escuadras interiores en las esquinas y uniones en "T" de marcos y hojas con cola de dos componentes para estanqueizar y armar el inglete. Sistema de herrajes SCHÜCO AVANTEC SIMPLYSMART, con ejes de acero inoxidable y resto de piezas de fundición de aluminio. Maneta ergonómica con caja oculta, herrajes completamente ocultos con apertura de hasta 180º y un peso máximo de 60 kg/hoja. Posibilidad de incorporar llave, así como un retenedor a 90º. Número de puntos de cierre a determinar en función de las dimensiones de hoja según directrices de sistema. Clasificación Herraje SIMPLYSMART Protección anticorrosión Clase 5 DIN EN 1670 Fuerzas de maniobra Clase 2 DIN EN 13115 Durabilidad mecánica Clase 3 DIN EN 12400 Fabricados todos los componentes del sistema "AWS 60 BS" bajo la norma para el control de calidad ISO 9001. Los sellados perimetrales se realizarán con silicona neutra resistente a los UVA sobre cordón celular antiadherente a la silicona. Se recomienda aislar por el constructor el espacio entre el cerramiento y la carpintería para evitar condensaciones. Colocada sobre premarco de acero galvanizado o aluminio sin incluir vidrio, ayudas, medios auxiliares, ni energía. El sistema de ventanas con aislamiento térmico y una profundidad de construcción de 60 mm ofrece diferentes soluciones para satisfacer las exigencias más diversas de la envolvente. La base para ello son las propiedades funcionales y creativas del sistema de aluminio: los componentes, que se complementan entre sí, combinan ventajas como caras vistas estrechas y herraje oculto, tradicionalmente manual o bien electromecánico, para ventanas de apertura interior y exterior. La elevada flexibilidad del sistema permite multitud de posibilidades de instalación como ventana tipo hueco, ventana corrida o elemento adicional de fachada, así como la combinación con los sistemas de puertas Schüco. Otro punto positivo para proyectistas y arquitectos: la gran selección de tipologías de apertura como hoja batiente u oscilobatiente, hoja oscilo de hueco superior y la puerta balconera sin barreras. Una opción de ventana con apertura exterior y junta central también es viable con la tipología de doble hoja y resistencia antirrobo según el procedimiento de ensayo PAS 24. Como parte de la plataforma Schüco AWS, el sistema de ventanas ofrece una gran variedad de perfiles: además de montantes de esquina, montantes estáticos, montantes simétricos y asimétricos, también diferentes opciones de diseño así como posibilidades de combinación con, por ejemplo, sistemas de protección solar y sistemas de ventilación Schüco De ese modo, Schüco AWS 60 marca la pauta en cuestiones de flexibilidad de planificación y permite soluciones atractivas de ventanas especialmente para las exigencias de los mercados internacionales. ¦ Profundidad de construcción de 60 mm ¦ Herraje Schüco SimplySmart y desagües ocultos ¦ Acristalamiento posible entre 4 – 40 mm (hasta 20 mm más con resalte)
