# Sistema de ventanas AWS 75 PD.SI de Schüco. Profundidad: 75mm

- Propiedad del archivo: CONSTRUNARIO
- Formato: FIEBDC-3/2012
- Programa: Construnario Versión 3.51
- Fecha de los precios: 17/05/2024
- Divisa: EUR

**AWS75PDSI** m Sistema de ventanas AWS 75 PD.SI de Schüco. Profundidad: 75mm
Sistema de ventanas AWS 75 PD.SI de Schüco. Profundidad: 75mm CARPINTERÍA DE ALUMINIO "SISTEMA SCHÜCO AWS 75 PD.SI+" PANORÁMICO DE HOJA OCULTA CON ROTURA DE PUENTE TÉRMICO. M2. Carpintería de hoja oculta desde el exterior y formato panorámico según croquis de proyecto; con perfiles de aluminio lacado > 60 micras con sello de calidad “QUALICOAT SEASIDE” o anodizado > 20 micras sello de calidad EWAA/EURAS QUALANOD, "SISTEMA AWS 75 PD.SI" con rotura de puente térmico mediante pletinas aislantes de poliamida o politermida; realizada con perfiles de aluminio de extrusión de aleación Al Mg Si 0,5 F22 en calidad anodizable (UNE 38337/L3441); las desviaciones máximas según DIN 17615 parte 3. Con una profundidad del cerco de 85 mm y 75 mm en la hoja. Clasificaciones Transmitancia térmica Uf 1,7 W/m2K DIN EN 10077-2 Permeabilidad al aire Clase 4 DIN EN 12207 Estanqueidad al agua Hasta Clase 9A DIN EN 12208 Resistencia al viento Hasta clase C5/B5 DIN EN 12210 Aislamiento acústico Rw hasta 49 dB DIN EN ISO 140-3 Resistencia a la efracción Hasta RC2 DIN V ENV 1627 Resistencia mecánica Clase 4 DIN EN 13115 Con precámara de descompresión y junta central de estanqueidad al aire y al agua de EPDM, estable a la acción de los rayos UVA, con escuadras vulcanizadas en las esquinas; juntas de acristalamiento y resto de juntas también de EPDM. Junta exterior de acristalar en marco vulcanizado. Tornillería de acero inoxidable para evitar el par galvánico. Ventilación y drenaje de la base y perímetro de los vidrios para evitar deslaminaciones de los mismos por condensaciones con un acristalamiento de hasta 52 mm. Escuadras interiores en las esquinas y uniones en "T" de marcos y hojas con cola de dos componentes para estanqueizar y armar el inglete. Sistema de herrajes SCHÜCO AVANTEC SIMPLYSMART, con ejes de acero inoxidable y resto de piezas de fundición de aluminio. Maneta ergonómica con caja oculta, herrajes completamente ocultos con apertura de hasta 180º y un peso de 160 kg/hoja. Posibilidad de incorporar llave, así como un retenedor a 90º. Número de puntos de cierre a determinar en función de las dimensiones de hoja según directrices de sistema. Clasificación Herraje SIMPLYSMART Protección anticorrosión Clase 5 DIN EN 1670 Fuerzas de maniobra Clase 2 DIN EN 13115 Durabilidad mecánica Clase 3 DIN EN 12400 Fabricados todos los componentes del sistema "AWS 75 PD.SI" bajo la norma para el control de calidad ISO 9001. Los sellados perimetrales se realizarán con silicona neutra resistente a los UVA sobre cordón celular antiadherente a la silicona. Se recomienda aislar por el constructor el espacio entre el cerramiento y la carpintería para evitar condensaciones. Colocada sobre premarco de acero galvanizado o aluminio sin incluir vidrio, ayudas, medios auxiliares, ni energía. La fusión de forma y función es, además de la eficiencia energética, un requisito previo básico de hoy en día para la realización de envolventes modernas de edificios. Con el sistema de ventanas Schüco AWS 75 PD.SI (Panorama Design Super Insulated), Schüco ofrece por primera vez un elemento practicable que cumple de manera óptima dichos requisitos arquitectónicos, con las mínimas caras vistas interiores y exteriores y un excelente aislamiento térmico. La base para esto son unas características que se combinan perfectamente entre sí: aspecto enrasado de la hoja por el interior con la mínima visión de las juntas, máxima transparencia gracias a las caras vistas más estrechas y unas caras vistas homogeneizadas en aperturas y fijos para un aspecto general lo más uniforme posible. El desagüe invisible y el claro lenguaje del diseño mediante unos radios del perfil reducidos redondean el diseño del sistema de ventanas, abriendo nuevos horizontes. Las soluciones arquitectónicas perfectamente armonizadas ofrecen, por ejemplo, la integración del elemento de apertura de alto aislamiento térmico en el sistema de fachadas Schüco FWS 35 PD, así como con la estrecha hoja de ventilación opaca Schüco AWS 75 PD VV.SI (Ventilation Vent Super Insulated). ¦ Certificado para Passivhaus ¦ Certificado plata Cradle to Cradle
