# Ventanas con ventilación natural Schüco AWS 90 AC.SI. Profundidad: 90mm

- Propiedad del archivo: CONSTRUNARIO
- Formato: FIEBDC-3/2012
- Programa: Construnario Versión 3.51
- Fecha de los precios: 17/05/2024
- Divisa: EUR

**AWS90ACSI** m Ventanas con ventilación natural Schüco AWS 90 AC.SI. Profundidad: 90mm
Ventanas con ventilación natural Schüco AWS 90 AC.SI. Profundidad: 90mm Comportamiento acústico en posición cerrada Rw=47dB/ en posición oscilo Rw=34dB Permeabilidad al aire DIN 12207 Clase 4 Estanqueidad al agua DIN 12208 Clase 9A Resistencia al viento DIN 12210 Clase C5/B5 El ruido de la ciudad no solo puede molestar sino que también causa un deterioro en la calidad de vida y conduce, si uno está constantemente expuesto a él, incluso a enfermedades. Las directrices de la OMS (Organización Mundial de la Salud) sobre contaminación acústica afirman que es uno de los riesgos ambientales más importantes para la salud física y mental de la población. El dilema constante: cerrar las ventanas para protegernos del ruido o abrir las ventanas para ventilar a pesar de la contaminación acústica. La solución: una ventana acústica que se puede abrir para ventilar, dejando fuera el molesto ruido del tráfico. AWS 90 AC.SI es un sistema de ventanas especialmente adecuado para edificios en ambientes ruidosos. En particular, las habitaciones sensibles, como los dormitorios y las habitaciones infantiles que dan a la calle, pueden ventilarse de forma natural con este sistema de ventanas sin que les moleste el ruido del tráfico. ¦ Solución de ventanas acústicas para ventilación natural y simultáneamente reducción acústica en posición oscilo ¦ La ventana puede abrirse totalmente para mayor ventilación y limpieza ¦ Ventana de eficiencia energética con aislamiento térmico Uf= 0,76-1,3 W/(m2K) ¦ Puede combinarse con hojas fijas ¦ Drenaje oculto ¦ Sistema de herraje oculto Schüco Avantec Simplysmart hasta 250 Kg ¦ Acristalamiento de hasta 68 mm ¦ Caras vistas de perfil de 112 mm en las laterales y abajo y de 167 mm arriba en la zona de ventilación
