# Ventanas hoja oculta Schüco AWS 90 BS.SI+ (Block System Super Insulated) WoodDesign. Con decoración de madera. Profundidad: 90mm

- Propiedad del archivo: CONSTRUNARIO
- Formato: FIEBDC-3/2012
- Programa: Construnario Versión 3.51
- Fecha de los precios: 17/05/2024
- Divisa: EUR

**AWS90BSSIPLUSWD** m Ventanas hoja oculta Schüco AWS 90 BS.SI+ (Block System Super Insulated) WoodDesign. Con decoración de madera. Profundidad: 90mm
Ventanas hoja oculta Schüco AWS 90 BS.SI+ (Block System Super Insulated) WoodDesign. Con decoración de madera. Profundidad: 90mm Clasificaciones Aislamiento térmico de acuerdo con DIN EN ISO 1077 -2 Uf=0,80-1,30 W/(m2K) Reducción de sonido de acuerdo con DIN EN ISO 140-3 A petición Resistencia ante robo de acuerdo con DIN V ENV 1627 RC2 Permeabilidad al aire de acuerdo con DIN EN 12207 Clase 4 Estanqueidad al agua de acuerdo con DIN EN 12208 Clase 9A Resistencia al viento de acuerdo con DIN EN 12210 Clase C5/B5 Carga mecánica de acuerdo con DIN EN 13115 Clase 4 Funcionalidad a largo plazo de acuerdo con DIN EN 12400 Clase 3 Un diseño de madera a juego con sus interiores Los sistemas de ventanas deben cumplir diversos requisitos y ofrecer diferentes funciones, dependiendo del tipo de edificio y del uso del espacio. Conseguir una combinación armoniosa de funcionalidad y diseño es un reto clave. Los sistemas de ventanas Schüco AWS WoodDesign ofrecen una solución personalizada específica para estos fines y pueden integrarse perfectamente en cualquier concepto de diseño de interiores. La madera añade nuevas posibilidades de diseño a los sistemas de ventanas de hoja oculta de aluminio Schüco, permitiendo una libertad creativa aún mayor. El interior de las ventanas Schüco WoodDesign está revestido con un listón de madera auténtica, creando una ventana que aúna las excelentes prestaciones y los anchos de cara de perfil estrechos de una ventana de aluminio con el acogedor natural de una superficie de madera. El diseño se une a la funcionalidad Schüco WoodDesign está disponible para los sistemas de ventanas de hoja oculta Schüco con profundidades básicas de 75 y 90 mm. El acabado de la superficie de madera se crea pegando listones decorativos de madera a los perfiles de hoja. Este aspecto de madera permite que la ventana se integre armoniosamente con el esquema de colores del interior de la vivienda, mientras que el contraste entre la madera y la superficie del perfil también se puede utilizar para crear un acento emocionante y elegante. Un nuevo diseño de roseta disponible para los gustos más diversos permite utilizar las manetas Schüco Push-In como de costumbre para las ventanas Schüco WoodDesign. Todos los componentes de herrajes habituales para sistemas de hoja oculta y del sistema de herrajes Schüco AvanTec SimplySmart también se pueden utilizar como de costumbre. Esto garantiza que el alto nivel de rendimiento y la amplia gama de soluciones para herrajes y accesorios típicos de los sistemas de ventanas Schüco AWS estén disponibles sin ningún compromiso también para las ventanas Schüco WoodDesign.
