# Yeso negro de Yesos Juárez. Saco de 20 kg

- Propiedad del archivo: CONSTRUNARIO
- Formato: FIEBDC-3/2012
- Programa: Construnario Versión 3.51
- Fecha de los precios: 11/11/2022
- Divisa: EUR

**YG0607** u Yeso negro de Yesos Juárez. Saco de 20 kg
Saco de yeso negro (YG) de Yesos Juárez. Características generales: - Rápido fraguado. - Textura adecuada para reglado, levantar tabiques, etc. - Granulometría gruesa. Características técnicas: - Índice de pureza: 81%. - Relación A/Y: 0.7%. - Tiempo de fraguado: 8-20 min. - Resistencia mecánica a flexotracción: 22-26 kg/cm². - Retención máxima tamiz 0,2 mm: 43%. Métodos de ensayo realizados según las normas UNE 102.031 y 102.032 y UNE 7050. Los resultados técnicos corresponden a valores medios de fabricación.
