# Yeso fraguado controlado de Yesos Juárez. Saco de 20 kg

- Propiedad del archivo: CONSTRUNARIO
- Formato: FIEBDC-3/2012
- Programa: Construnario Versión 3.51
- Fecha de los precios: 11/11/2022
- Divisa: EUR

**YG-L0607** u Yeso fraguado controlado de Yesos Juárez. Saco de 20 kg
Saco 20 kg de yeso fraguado controlado (YG-L) de Yesos Juárez. Características generales: - Fácil trabajabilidad y gran rendimiento, gracias a su adecuada aditivación. - Fraguado controlado. - Granulometría gruesa. Características técnicas: - Índice de pureza: 81%. - Relación A/Y: 0,7%. - Tiempo de fraguado: 10-60 min. - Resistencia mecánica a flexotracción: 20-23 Kg/cm³. - Retención máxima tamiz 0,2 mm: 41%. Métodos de ensayo realizados según las normas UNE 102.031 y 102.032 y UNE 7050. Los resultados técnicos corresponden a valores medios de fabricación.
