# Escayola en polvo de Yesos Juárez

- Propiedad del archivo: CONSTRUNARIO
- Formato: FIEBDC-3/2012
- Programa: Construnario Versión 3.51
- Fecha de los precios: 11/11/2022
- Divisa: EUR

| Código | Ud | Descripción |
|---|---|---|
| EP0607 | u | Escayola en polvo de Yesos Juárez |
