# Plancha lisa 1x0, 6

- Propiedad del archivo: CONSTRUNARIO
- Formato: FIEBDC-3/2012
- Programa: Construnario Versión 3.51
- Fecha de los precios: 11/11/2022
- Divisa: EUR

**PL0607** u Plancha lisa 1x0, 6
Plancha lisa 1x0.6 de Yesos Juárez.
