# Barnizado

- Propiedad del archivo: CONSTRUNARIO
- Formato: FIEBDC-3/2012
- Programa: Construnario Versión 3.51
- Fecha de los precios: 06/02/2013
- Divisa: EUR

**C0902BON-3** Barnizado
Independientemente de que lo que esté buscando sea brillo, colorido, adherencia o durabilidad en un suelo de madera, Bona está capacitada para ofrecerle una solución. Podemos garantizarle un hermoso resultado de primera clase, suelos de madera duraderos y de fácil mantenimiento, sean del tipo que sean.
