# Mantenimiento

- Propiedad del archivo: CONSTRUNARIO
- Formato: FIEBDC-3/2012
- Programa: Construnario Versión 3.51
- Fecha de los precios: 21/02/2013
- Divisa: EUR

**C0902BON-4** Mantenimiento
El mantenimiento de los suelos de madera es algo que preocupa bastante a todos sus propietarios. Para que los suelos conserven un bonito aspecto durante años es necesario efectuar un mantenimiento regular. Con la gama de productos de mantenimiento de Bona, limpiar no podría ser más sencillo. Bona ofrece todos los productos necesarios para llevar a cabo un cuidado de alta calidad, diseñados para todo tipo de suelos de madera, barnizados, aceitados y preacabados. Nuestra gama de productos de mantenimiento incluye productos tanto para usuarios profesionales como para propietarios particulares de suelos de madera.
