# Bomba dosificadora eléctrica Dostec cilindro PP pistón PEUHMW Caudal 1000 l/h Presión 5, 5 bar

- Propiedad del archivo: CONSTRUNARIO
- Formato: FIEBDC-3/2012
- Programa: Construnario Versión 3.50
- Fecha de los precios: 15/10/2013
- Divisa: EUR

**71-LP44-P110_X** u Bomba dosificadora eléctrica Dostec cilindro PP pistón PEUHMW Caudal 1000 l/h Presión 5, 5 bar
Bomba dosificadora eléctrica Dostec cilindro PP pistón PEUHMW Caudal 1000 5,5 bar Motor trifásico 230/400 V 50/50 Hz IP55. En caso de motor monofásico 50/60Hz 0.5Hp, consultar.
