# Bomba dosificadora eléctrica Dostec* cilindro PP pistón PEUHMW Caudal 360 l/h Presión 7 bar

- Propiedad del archivo: CONSTRUNARIO
- Formato: FIEBDC-3/2012
- Programa: Construnario Versión 3.50
- Fecha de los precios: 15/10/2013
- Divisa: EUR

**60-AP54-P61_M1** u Bomba dosificadora eléctrica Dostec* cilindro PP pistón PEUHMW Caudal 360 l/h Presión 7 bar
Bomba dosificadora eléctrica Dostec* cilindro PP pistón PEUHMW Caudal 360 7 bar Motor trifásico 230/400 V 50/50 Hz IP55. *No apta para trabajar a 60 Hz. En caso de motor monofásico 50/60Hz 0.5Hp, consultar.
