# Bomba dosificadora eléctrica Dostec cilindro PP membrana PTEF Caudal 401-311 l/h Presión 10 bar

- Propiedad del archivo: CONSTRUNARIO
- Formato: FIEBDC-3/2012
- Programa: Construnario Versión 3.50
- Fecha de los precios: 15/10/2013
- Divisa: EUR

**71-LD42-D142-X1** u Bomba dosificadora eléctrica Dostec cilindro PP membrana PTEF Caudal 401-311 l/h Presión 10 bar
Bomba dosificadora eléctrica Dostec cilindro PP membrana PTEF Caudal 401-311 10 bar Motor trifásico 230/400 V 50/60 Hz IP55. En caso de motor monofásico 50/60Hz 0.5Hp, consultar.
