# Bomba dosificadora eléctrica Dostec cilindro SS316 membrana PTEF Caudal 285-251 l/h Presión 5 bar

- Propiedad del archivo: CONSTRUNARIO
- Formato: FIEBDC-3/2012
- Programa: Construnario Versión 3.50
- Fecha de los precios: 15/10/2013
- Divisa: EUR

**60-AD43-D115-M3** u Bomba dosificadora eléctrica Dostec cilindro SS316 membrana PTEF Caudal 285-251 l/h Presión 5 bar
Bomba dosificadora eléctrica Dostec cilindro SS316 membrana PTEF Caudal 285-251 5 bar Motor trifásico 230/400 V 50/60 Hz IP55. En caso de motor monofásico 50/60Hz 0.5Hp, consultar.
